# Weeze, Gemeinde
Kostenanschlag (GAEB 90, DA82)
DV-Nummer: 1171
Währung: EUR
Auftraggeber: Gemeinde Weeze, Der Bürgermeister, Cyriakusplatz 13, 47652 W

## Zusätzlicher Text
Als Vertragsgrundlage gelten:
- Die VOB Teil B und C
- Die zusätzlichen Vertragsbedingungen
- Die Vorbemerkungen sowie das nachfolgende Leistungsverzeichnis
- Die einschlägigen DIN Vorschriften
- Die bauaufsichtlichen Bestimmungen
- Die Unfallverhütungsvorschriften
- Die Hersteller- Verarbeitungsvorschriften

Zusätzliche Vertragsbedingungen:
- Gewährleistung nach VOB 4 Jahre
- Sicherheitsleistung durch Bürgschaft eines Kreditinstitutes oder eines
Versicherers, Laufzeit 4 Jahre über 5 % der Auftragssumme

Vergabe:
- Falls dieses LV in Lose aufgeteilt sein sollte, so behält sich der
Bauherr vor, diese einzeln zu vergeben oder einzelne Lose nicht
auszuführen.
- Der Auftraggeber behält sich vor, Einzelpositionen aus dem
Leistungsumfang herauszunehmen und in Eigenleistung auszuführen!

Vorbemerkungen:
- Der Bauherr schließt eine Bauwesenversicherung ab, an der sich der
Auftragnehmer anteilig in einer Höhe von 0,2 % der Auftragssumme
beteiligt.
- Der Auftragnehmer hat für die Reinhaltung der Baustelle zu sorgen.
Verpackungsmaterial und Abfälle sind sofort zu entsorgen.
- In jedem Geschoss ist an jeder bodentiefen Öffnung direkt nach
Erreichen der erforderlichen Höhe in allen Räumen an jeder Fenster- und
Türöffnung ein dauerhafter Meterriss unter Anwesenheit der Bauleitung
anzulegen.
- Der Rohbauunternehmer hat (wenn im Leistungsumfang) die Dichtigkeit
der Schmutzwasser- Grundleitungen gemäß § 66 BauONW zu prüfen bzw. durch
einen anerkannten Sachverständigen prüfen zu lassen und zu bescheinigen.

Zusätzlich wird vereinbart:
- Die Baustelleneinrichtungen sämtlicher Gewerke sind in den
Einheitspreisen einzukalkulieren.
- Sämtliche Firmen sind verpflichtet anfallendes Verpackungsmaterial und
Baustoffreste unverzüglich abzufahren. Die Arbeitsplätze sind Abends
unaufgefordert zu reinigen. Sollten diese Vorgaben nicht eingehalten
werden, ist die Bauleitung berechtigt die Reinigung sowie das Abfahren
einschl. Kippgebühren zu Lasten des Verursachers an Dritte zu
beauftragen.
- Sämtliche Leistungen sind nach dem derzeitigen Stand der Technik und
entsprechend der DIN-Normen sowie der Einbauvorschriften der Hersteller
zu erbringen.
- Jedes Gewerk hat seine Leistungen bis zur Abnahme durch die Bauleitung
vor Beschädigungen und Verunreinigung zu schützen.
- Von der Bauleitung angezeigte Mängel sind bis spätestens 10 Tage nach
Feststellung zu beheben. Sollten die Schäden nicht behoben werden, so
kann die Bauleitung einen Dritten mit der Schadensbehebung beauftragen.
Die Gewährleistung des Auftragnehmers bleibt davon unberührt.
Folgekosten anderer Gewerke durch die nicht fachgerecht ausgeführte
Leistung des Auftragnehmers werden den verantwortlichen Firmen in
Rechnung gestellt.
- Restarbeiten, auch nach Bezug des Gebäudes müssen zu den angebotenen
Konditionen erbracht werden.
- Subunternehmer dürfen nur mit Zustimmung des Bauherrn und der
Bauleitung beauftragt werden.

Rechnungen und Zahlungen:
- Die Rechnungen sind in einfacher prüffähiger Ausfertigung mit dem
entsprechenden Aufmaß der Bauleitung zur Prüfung vorzulegen.
- A-Konto-Zahlungen sind mit Positionsnennung und Massenangabe
abzugeben.
 Pauschalsummen können nicht freigegeben werden.
- A-Konto-Zahlungen werden in Höhe von 90% der erbrachten Leistung
freigegeben.
- Rechnungseingang ist der Tag, an dem eine prüffähige Rechnung mit
Aufmaß im Büro der Bauleitung vorliegt.
- Schlussrechnungen ist ein prüffähiges Gesamtaufmaß beizufügen, Belege
und Stundenzettel sind unaufgefordert beizulegen. Eventuell benötigte
Zeichnungen als Grundlage für das Aufmaß können bei der Bauleitung
angefordert werden.
- Es wird grundsätzlich nach örtlichem Aufmaß abgerechnet. Für Arbeiten
deren Umfang später nicht nachzuvollziehen ist, sind rechtzeitig
zusammen mit der Bauleitung Aufmaße zu erstellen. Kommt der
Auftragnehmer dieser Anforderung nicht nach, so wird nach gültigen
Plänen abgerechnet.
- Notwendige, aber nicht im Leistungsverzeichnis aufgeführte Arbeiten
sind vor Ausführung unter Angabe der entstehenden Kosten (Einheitspreis
und Umfang) der Bauleitung anzuzeigen und erst nach schriftlicher
Beauftragung auszuführen.
- Zahlungsfristen, wenn im Auftragsschreiben nicht anders vereinbart,
entsprechend VOB.
- Sollten Skontofristen vereinbart werden, so gilt als Tag der Zahlung
der Tag, an dem die Überweisung seitens des Bauherrn an die Bank
beauftragt wurde.
- Der Bauherr ist berechtigt, Kosten die durch die nicht vertragsgemäße
Auftragsabwicklung entstanden sind bei der Schlussrechnung der jeweils
verantwortlichen Firmen in Abzug zu bringen.

1. Allgemeines
Der Unternehmer hat die Möglichkeit, sich vor Abgabe des Angebotes über
die örtliche Situation, sowie Art, Umfang und Schwierigkeitsgrad der
anzubietenen Leistungen durch Einsichtnahme in die bereit gestellten
Planungsunterlagen umfassend zu informieren. Der Unternehmer bescheinigt
durch die Abgabe des Angebotes, dass er ausreichend informiert ist und
somit keine Unklarheiten bezüglich der Baumaßnahme und Abwicklung der
Arbeiten bestehen.
Nachforderungen auf Grund mangelnder Information werden nicht anerkannt.
Nachfolgende Unterlagen sind vollinhaltlich Bestandteil der
Leistungsbeschreibung:
- Lageplan
- Grundriss
- Schnitt
- Ansichten
- Positionsplan

Markenbezeichnungen
Die in der Leistungsbeschreibung enthaltenen Marken- und
Firmenbezeichnungen gelten als Qualitätsbeispiele und sind somit
Bestandteil des Angebotes. Alternativvorschläge sind zulässig, jedoch
besonders auszuführen. Der Nachweis der Gleichwertigkeit obliegt dem
Bieter.

Sondervorschläge
Sondervorschläge oder Abweichungen von den vorgegebenen Lösungen sind
zugelassen, wenn die Aufgabenstellung ohne Maßänderung der wesentlichen
Bauteile gleichwertig wie beschrieben erfüllt wird und die angebenen
Qualitätsmerkmale erreicht werden. Der Bieter muss seine, von der
Ausschreibung abweichende Lösung detailliert beschreiben und so
anbieten, dass die geplante technische Ausführung und die Preise
eindeutig verwertbar sind.
Veränderte Ausführungsfristen können nicht zugelassen werden. Außerdem
sind technische Maß- und Konstruktionsblätter bzw. notwendig werdende
Berechnungen beizulegen.

Nebenangebote, Änderungsvorschläge, Ergänzungen, Hinweise,
Klarstellungen oder Erläuterungen zum Leistungsverzeichnis sind auf
einer besonderen Anlage zu machen und als solche deutlich zu
kennzeichnen (siehe VOB/A, § 21).

Ausführungsunterlagen
Nach Auftragserteilung werden dem AN vom AG die zur Ausführung
notwendigen Unterlagen in 2-facher Ausführung kostenlos zur Verfügung
gestellt. Weitere Ausfertigungen gehen zu Lasten des Auftragnehmers. Die
Unterlagen sind vor der Verwendung vom AN auf Übereinstimmung und
Richtigkeit zu prüfen.

Etwaige Unstimmigkeiten, Abweichungen zwischen Unterlagen des
Fachingenieurs und den Unterlagen des AG und ähnliches sind sofort der
Bauleitung anzuzeigen.

2. Baubeschreibung
Lage der Baustelle
Vittinghoff-Schell-Platz 2 in 47625 Weeze

Verkehrsbeschränkungen und Zufahrt
Die Erschließung der Baustelle erfolgt über die öffentliche
Verkehrsfläche, die vorh. Zufahrt vom Bürgerhaus und über die vorh.
Grünfläche vom Jugendheim.
Erforderliche Schutzmaßnahmen sind in die Baustelleneinrichtung
einzukalkulieren.

Art der baulichen Anlage
Bei der Maßnahme handelt es sich um die Erweiterung des Jugendheimes
"Weezer Wellenbrecher"

Baubeschreibung Erweiterung Jugendheim:
Weitere Informationen wie Gebäudeform, Abmessungen etc. können den
beiliegenden Plänen entnommen werden.
Gründung: Streifenfundament mit frostfreier Gründung
Sohlplatte: Stahlbeton, wasserundurchlässig
Außenwände: Kalksandsteinmauerwerk mit Verblendstein
Innenwände: Kalksandsteinmauerwerk
Decken: Betondecken
Dach: Dachstuhl aus Nadelholz
Fenster: Kunststoff

Anschlussmöglichkeiten an Ver- und Entsorgungsleitungen
Die Wasser- und Stromentnahme erfolgt auf dem Grundstück über einen
Hydranten bzw. Stromzähler. Der AN hat die Anlagen zu liefern,
einzurichten, vorzuhalten und nach Beendigung der Bauzeit zu entfernen.
Die Kosten hierfür sind miteinzukalkulieren. Anderen am Bau beteilligten
Firmen sind die Entnahmevorrichtungen zur Verfügung zu stellen. Die
Verbrauchskosten sind in die Einheitspreise einzukalkulieren.

Zubenutzende Flächen
Platz für die Baustelleneinrichtung ist auf dem Grundstück vorhanden und
wird dem AN von der Bauleitung zugewiesen.

3. Angaben zur Ausführung
Schutzgerüste und Absperrungen
Die Auflagen der Berufsgenossenschaften sind einzuhalten und in vollem
Umfang einzukalkulieren. Alle anfallenden Leistungen für Heranschaffen,
Vorhalten, Auf- und Abbauen von Schutzgerüsten, Schutzabsperrungen und
-Aufdeckungen usw. sowie das Vorhalten, Unterhalten und Ergänzen dieser
Schutzmaßnahmen sind vom AN zu erbringen. Die Kosten hierfür werden
nicht gesondert vergütet und sind in die Einheitpreise einzukalkulieren.

Arbeitsgerüste
Es ist außerhalb des Gebäudes ein Schutzgerüst aufzustellen. Diese
Leistung ist in einer gesonderten Position ausgeschrieben.
Gerüste innerhalb des Gebäudes, deren Arbeitsbühnen höher als 2,00m über
Gelände oder Fußboden liegen sind mit einzukalkulieren.

## Rohbauarbeiten
Datum: 22.09.17

### Titel 01 Baustelleneinrichtung

**01.1 Baustelleneinrichtung**
Geräte, Werkzeuge und sonstige Betriebsmittel, die zur
vertragsgemäßen Durchführung der Bauleistung
erforderlich sind, auf die Baustelle bringen,
bereitstellen, betriebsfertig aufstellen und nach
Beendigung der Arbeiten abtransportieren einschließlich
der dafür notwendigen Arbeiten. Unterkünfte,
Lagerschuppen, Toilettencontainer und dergleichen
antransportieren, aufbauen, einrichten und
abtransportieren.
Alle zuvor genannten Maschinen, Geräte und
Betriebsmittel müssen über eine entsprechende Zulassung
bzw. Abnahme verfügen.

Nach Beendigung der Arbeiten sind alle Geräte, Anlagen
und Einrichtungen abzutransportieren. Benutzte Flächen
und Wege sind entsprechend dem ursprünglichen Zustand
unter Wahrung der landschaftspflegerischen Belange
ordnungsgemäß herzurichten. Verunreinigungen sind zu
beseitigen.

Strom-, Wasser- und Entsorgungseinrichtungen, hierzu
zählen z.B. Zapfstellen für Wasser, Baustrom
Verteilerkasten und dergleichen herstellen und über die
gesamte Bauzeit, auch für Folgegewerke, vorhalten.

Verbrauchskosten sind in diese Position
einzukalkulieren.

Kosten für das Vorhalten, Unterhalten und Betreiben der
Geräte, Anlagen und Einrichtungen einschl. Mieten,
Gebühren und dergleichen werden mit dieser Pauschale
vergütet.

Die Pauschale gilt für alle Positionen sämtlicher Titel
des Leistungsverzeichnisses.
Menge: 1,000 Stk; EP: 0,00; GB: 0,00

**01.2 Baustellenzaun**
Baustellenzaun liefern, aufbauen, über die gesamte
Bauzeit vorhalten und anschließend demontieren.

Höhe: 2,00 m
Menge: 20,000 lfdm; EP: 0,00; GB: 0,00

**01.3 Baustellentoilette**
Baustellentoilette inkl. Unterhalt nach Fertigstellung
der Rohbauarbeiten.
Menge: 20,000 Woch; EP: 0,00; GB: 0,00

*Hinweis*
Nachstehend beschriebene Texte beziehen sich nur auf
Leistungen, die sicherheitstechnisch für die
ordnungsgemäße und fachlich einwandfreie Ausführung der
Arbeiten notwendig sind. Sie stehen im Einklang mit den
in der VOB enthaltenen Normen DIN 18299 "Allgemeine
Regelungen für Bauarbeiten jeder Art" sowie den
einschlägigen Vertragsnormen DIN 18300 ff, insbesonder
DIN 18451 "Gerüstbauarbeiten".

Die Texte für Gerüste beschreiben die Regelausführungen
nach DIN 4420 "Arbeits - und Schutzgerüste" sowie den
Zulassungsbescheiden der Systemgerüste.

Können Gerüste wegen der baulichen Gegebenheiten nicht
entsprechend der Regelausführung nach DIN 4420
"Arbeits- und Schutzgerüste" bzw. Zulassungsbescheid
erstellt werden, ist eine statische Berechnung als
Besondere Leistung für die Gerüste zu erbringen. Diese
Besondere Leistung wird jedoch nicht zusätzlich
vergütet, sondern ist in den jeweiligen Positionen mit
einzurechnen. Auf Verlangen ist dem AG dieser statische
Nachweis vorzulegen.

Arbeitsgerüste der Gerüstgruppe 4 dürfen für Arbeiten
eingesetzt werden, bei denen die Belastung aus Material
und Personen das flächenbezogene Nutzgewicht von
300kg/m² nicht überschreitet.

Zusätzliche Technische Vertragsbedingungen:

Gerüste dürfen nur unter Beachtung der geltenden
Normen, insbesondere der DIN 4420 "Arbeits - und
Schutzgerüste" Teil 1 - 4 erstellt werden. Zusätzlich
sind die "Sicherheitsregeln für Arbeits - und
Schutzgerüste" sowie die Aufbau - und
Verwendungsanleitungen der Gerüsthersteller zu
beachten.

**01.4 Fassadengerüst als Metallgerüst der Gerüstgruppe 4**
Fassadengerüst als Metallgerüst der Gerüstgruppe 4,
mehrteilig liefern, aufbauen, vorhalten und beseitigen.
Die Ausführung ist nach den Vorschriften der DIN 4420
und DIN 4422, der Gerüstordnung, den Vorschriften der
Bauberufsgenossenschaft und den geltenden
baupolizeilichen Vorschriften zu erstellen; bestehend
aus Gerüstlagen, von jeweils 2,00 m ab aufwärts
gestaffelt, einschließlich der fest angebrachten
erforderlichen Etagenleitern.

Höhe: max 5,00 m ü. Gelände
Gerüstbreite: mind. 0,90 m
Verkehrslast: 3kN/m² (300 kg/m²)
Vorhaltedauer: bis Beendigung der Rohbauarbeiten
Menge: 180,000 m²; EP: 0,00; GB: 0,00

**01.5 Vorbehaltung über die Grundstandzeit hinaus**
Vorbehaltung vom zuvor genannten Fassadengerüst der
über die Vorhaltedauer hinaus. Abrechnung erfolg nach
tatsächlicher Standzeit.
Preis pro m²/Woche.
Menge: 2880,000 m²; EP: 0,00; GB: 0,00

**01.6 Gerüstverbreiterungen innen**
Verbreiterung des Gerüstbelages vom zuvor genannten
Gerüst (Gerüstgruppe 4) nach innen durch Konsolen oder
Kragträger zur Anpassung an die strukturierte Fassade.
Höhe: max 5,00m ü. Gelände
Gerüstbreite: ca. 0,30 m
Vorhaltedauer: bis Beendigung der Rohbauarbeiten
Menge: 40,000 lfdm; EP: 0,00; GB: 0,00

**01.7 Vorbehaltung über die Grundstandzeit hinaus**
Vorbehaltung der zuvor genannten Gerüstverbreiterung
über die Vorhaltedauer hinaus.
Abrechnung erfolg nach tatsächlicher Standzeit.
Preis pro lfdm/Woche.
Menge: 640,000 lfdm; EP: 0,00; GB: 0,00

**01.8 Gerüstverbreiterungen innen, ca. 70cm**
*** Bedarfsposition ohne GB
Verbreiterung des Gerüstbelages vom zuvor genannten
Gerüst nach innen durch Konsolen oder Kragträger zur
Anpassung an die strukturierte Fassade.

Höhe: max 5,00m ü. Gelände
Gerüstbreite: ca. 0,70 m
Vorhaltedauer bis Beendigung der Rohbauarbeiten
Menge: 1,000 lfdm; EP: 0,00; GB: 0,00

**01.9 Vorbehaltung über die Grundstandzeit hinaus**
*** Bedarfsposition ohne GB
Vorbehaltung von zuvor genannter Gerüstverbreiterung
des Gerüstbelages aus der Vorposition über die
Vorhaltedauer hinaus.
Preis pro lfdm/Woche
Menge: 1,000 lfdm; EP: 0,00; GB: 0,00

**01.10 Dachdeckerfanggerüst**
Dachdeckerfanggerüst als Erweiterung des Fassadengerüstes im Bereich der Traufe liefern, aufbauen,
vorhalten und beseitigen.

Höhe Dachfang: 2,00 m
Vorhaltedauer Rohbauarbeiten
Menge: 5,000 lfdm; EP: 0,00; GB: 0,00

**01.11 Vorbehaltung über die Grundstandzeit hinaus**
Vorbehaltung vom zuvor genannten Dachdeckerfanggerüst
über die Vorhaltedauer hinaus.
Abrechnung erfolg nach tatsächlicher Standzeit.
Preis pro lfdm/Woche.
Menge: 80,000 lfdm; EP: 0,00; GB: 0,00

### Titel 02 Erdarbeiten

*Hinweis*
Grundlage für die Leistungsbeschreibung, die Ausführung
und die Abrechnung der Erdarbeiten bildet die VOB DIN
18300.
Insbesondere gelten folgende DIN-Vorschriften mit allen
Hinweisen und Erläuterungen:
DIN 4123: Gebäudesicherung im Bereich von
Ausschachtungen, Gründungen und
Unterfangungen
DIN 4124: Baugruben und Gräben, Böschungen,
Arbeitsraumbreiten, Verbau.

Die folgenden Forderungen sind mit den Einheitspreisen
abgegolten:
- Eine zu tief ausgehobene Fundamentsohle ist kostenlos
mit Kies aufzufüllen und in Lagen zu verdichten.
- Aushub von Findlingen bis 0,50 m Durchmesser wird
nicht besonders vergütet.
- Die Baustelleneinrichtung ist einzukalkulieren.
- Vor Beginn der Bauarbeiten ist die Grobabsteckung der
Gebäudeumrisse vorzunehmen und durch die Bauleitung
überprüfen zu lassen. Diese Leistung ist
einzukalkulieren. Die Feinabsteckung erfolgt durch
einen bauseits beauftragten Vermessungsingenieur.
- Über vorhandene Leitungen ist bei den zuständigen
Ämtern Auskunft einzuholen. Die Leitungsführungen sind
entsprechend zu berücksichtigen.
- Auf der Baustelle darf nur solches Material
verbleiben, welches sich für die spätere
Wiedereinfüllung eignet. Kies darf ohne Genehmigung
nicht von der Baustelle abgefahren werden.
- Bei maschinellen Aushubarbeiten dürfen nur Geräte
eingesetzt werden, die den angetroffenen Baugrund in
seiner Tragfähigkeit nicht mindern.
- Der Auftragnehmer ist während den Erdarbeiten dafür
verantwortlich, dass die Baustelle tagsüber gesichert,
und nach Arbeitsschluss nicht mehr zugänglich ist.

Vorbemerkungen Erdarbeiten
- Grundsätzlich wird nach örtlichem Aufmaß abgerechnet.
- Öffentliche Verkehrsfläche sowie die Zufahrt der
Baustelle sind bei laufenden Erdarbeiten täglich zu
reinigen. Die Reinigung wird nicht zusätzlich vergütet.
- Für Arbeiten deren Umfang später nicht
nachzuvollziehen ist, sind rechtzeitig zusammen mit der
Bauleitung Aufmaße zu erstellen. Kommt der
Auftragnehmer dieser Anforderung nicht nach, so wird
nach gültigen Plänen abgerechnet.
- Sollten im Aushub Altlasten enthalten sein, so sind
diese auf einer dichten Folie auf dem Baugelände
zwischenzulagern und regendicht mit Folie abzudecken.
- Die für den Aushub und Mutterboden erforderlichen
Lagerflächen sind einvernehmlich mit der Bauleitung
festzulegen.
- Der einzubauende Boden ist fachgerecht zu verdichten.
- Sollte seitens des Auftragnehmers Recyclingmaterial
eingesetzt werden, so ist vor Einbau unbedingt eine
Unbedenklichkeitsbescheinigung seitens eines
unabhängigen staatlich anerkannten Instituts
beizubringen.

**02.1 Oberboden abtragen und lagern d= 50cm**
Oberboden profilgerecht abtragen und zum Wiedereinbau
auf dem Grundstück lagern. Unrat ist vorher und während
der Arbeiten auszusondern. Dieser geht in das Eigentum
des AN über und ist zu beseitigen. Abgerechnet wird
nach abgetragener Fläche.

Förderweg bis 50,00m
Dicke: ~50 cm
Menge: 10,000 m²; EP: 0,00; GB: 0,00

**02.2 Mehrpreis je 10cm Mehraushub für Vorposition je m²**
*** Bedarfsposition ohne GB
Menge: 1,000 m²; EP: 0,00; GB: 0,00

**02.3 vorh. Rasen aufnehmen**
Vorhandenen Rasen inkl. Grasnarbe aufnehmen, auflade,
abfahren und entsorgen.
Die Entsorgungskosten sind in diese Position
einzukalkulieren.
In fertiger Arbeit.
Menge: 85,000 m²; EP: 0,00; GB: 0,00

**02.4 Oberboden abtragen und abfahren d= 50cm**
Oberboden für den Einbau von Füllkies profilgerecht
abtragen und Grundplanum auf dem gewachsenen Boden
herstellen.

Aushub laden und abfahren, einschließlich
Deponiegebühren. Der Aushub geht ins Eigentum des AN
über.

Dicke: im Mittel 50cm
Menge: 85,000 m²; EP: 0,00; GB: 0,00

**02.5 vorh. Plaster aufnehmen und lagern**
Vorhandene Pflasterfläche (Brötchen) aufnehmen, auf
Paletten laden und seitlich für den späteren
Wiedereinbau lagern.
Menge: 45,000 m²; EP: 0,00; GB: 0,00

**02.6 vorh. Unterbau aufnehmen, aufladen und abfahren**
Vorhandener Unterbau aufnehmen, aufladen und abfahren.
Die Entsorgungskosten sind einzukalkulieren.
In fertiger Arbeit.
Menge: 45,000 m²; EP: 0,00; GB: 0,00

**02.7 Füllboden liefern und unter Bodenplatte einbauen**
Filterfähiger, nicht bindiger Füllboden liefern und
unter der Sohlplatte in Lagen einbringen und nach
Angabe der Bauleitung in Lagen verdichten. Die Massen
werden im verdichteten Zustand abgerechnet.
Menge: 75,000 m³; EP: 0,00; GB: 0,00

**02.8 Fundamentaushub Bodenklasse 2-5, abtragen und lagern**
Boden, Bodenklasse 2-5, für die Herstellung der
Fundamente, profilgerecht abtragen, Grundplanum auf dem
gewachsenen Boden herstellen.

Aushub zur Wiederverfüllung bzw. Geländemodellierung
seitlich lagern. Förderweg bis 30,00m.

Abgerechnet wird nach den Abmessungen der Fundamente.
Menge: 16,000 m³; EP: 0,00; GB: 0,00

**02.9 Bodenaushub Kanalgräben RW Bodenklasse 2-5**
Boden, Bodenklasse 2-5, für den Einbau der
Grundleitungen für RW unter der Bodenplatte,
profilgerecht lösen, neben dem Graben lagern und nach
Verlegung der Kanalleitung wieder verfüllen.

Graben ca. 0,25m breit, ca. 0,40m - 0,70m tief.
Menge: 3,000 m³; EP: 0,00; GB: 0,00

**02.10 Boden 2-5, Handausschachtung**
*** Bedarfsposition ohne GB
Boden, Bodenklasse 2-5, in Handarbeit im Bereich von
Hindernissen ausheben, z.B. Rohrleitungen, Kabel,
Fundamente, Mauern, usw.

Aushubtiefe bis 1,00 m

Aushub zur Wiederverfüllung bzw. Geländemodellierung
seitlich lagern. Förderweg bis 10,00m
Menge: 1,000 m³; EP: 0,00; GB: 0,00

**02.11 Suchschachtung für vorh. SW- und RW-Leitungen**
Suchschachtung für vorh. Schmutz- und
Regenwasserleitungen durchführen. Aushubmaterial
seitlich lagern.
Tiefe: bis 1,20m
Boden: Bodenklasse 3-5
In fertiger Arbeit
Menge: 1,000 Stk; EP: 0,00; GB: 0,00

**02.12 Rückbau RW-Leitung**
Vorhandene Regenwasserleitung aus KG- Rohr aufnehmen,
aufladen und entsorgen.
Die entsorgungskosten sind einzukalkulieren.
Menge: 14,000 m; EP: 0,00; GB: 0,00

### Titel 03 Kanalbauarbeiten

*Hinweis*
Für die Ausführung der Entwässerungsarbeiten gelten die
allgemeinen techn. Vorbemerkungen für Bauleistungen der
VOB. Der AN trägt so lange die Verantwortung für die
Funktion der Grundleitungen einschl. der dazugehörigen
Anschlüsse (Bodeneinläufe, Enddeckel,
Revisionsöffnungen), bis zur Übernahme durch den
Sanitärinstallateur. Grundlage für die ordnungsgemäße
Verlegung des Grundleitungssystems sind die Pläne des
Architekten.
Ausgeschrieben werden lfdm KG-Rohre inkl. aller
erforderlichen Verbindungsstücke, sowie
Dichtungsmaterial und Zubehör in fertiger Arbeit! Die
Formstücke, wie Bögen und Abzweige sind in seperaten
Positionen ausgeschrieben.

**03.1 KG-Rohr DN 100 RW**
KG - Rohr DN 100 inkl. aller Verbindungsstücke liefern
und in Sandbett einbauen.
Menge: 16,000 lfdm; EP: 0,00; GB: 0,00

**03.2 Zulage KG-Bogen 45° DN 100**
Zulage für den Einbau eines KG- Bogens 45°, DN 100
inkl. aller Verbindungsstücke zum KG- Rohr aus der
Position 1.
Menge: 4,000 Stk; EP: 0,00; GB: 0,00

**03.3 Anschluss RW an vorhandene Leitung**
Anschluss der Leitungen aus Position 1 an vorhandene
Regenwasserleitung.
Die Lieferung und der Einbau einer Doppelmuffe ist in
diese Position einzukalkulieren.
Menge: 1,000 Stk; EP: 0,00; GB: 0,00

### Titel 04 Abdichtung gegen nicht drückendes Wasser

**04.1 Abdichtung Sockel mit Dichtungsschlämme, Abwicklung 1,00m**
Abdichtung des Sockelbereichs, Abwicklung 1,00m bei
vorgesehenem Putzsockel aus weber.tec Superflex D 2
(oder gleichwertig) entsprechend den Herstellerangaben
im Schlämmverfahren (in 2 Arbeitsgängen) ca. 2 mm
auftragen. Nach Trocknung der Dichtungsschlämme
weber.san 951 (Deitermann AS Fix) Spritzbewurf
aufbringen.
Ein evtl. erforderlichem Reinigen des Untergrundes und
ein erforderlicher Voranstriches des Untergrundes ist
einzukalkulieren und wird nicht gesondert vergütet.
In fertiger Arbeit liefern und auftragen.
Menge: 24,000 lfdm; EP: 0,00; GB: 0,00

**04.2 Waagerechte Abdichtung (Bitumenschweißbahn)**
Waagerechte Abdichtung gegen aufsteigende Feuchtigkeit
in Wänden aus Mauerwerk, Abdichtung unter der ersten
Schicht aus Bitumenschweißbahn, b= 50 cm liefern und
als Anschluss für ein bauseitiges Abkleben der
Bodenplatte einbauen.
Menge: 50,000 lfdm; EP: 0,00; GB: 0,00

**04.3 Waagerechte Abdichtung**
Waagerechte Abdichtung gegen aufsteigende Feuchtigkeit
in Wänden aus Mauerwerk, Abdichtung über der ersten
Schicht aus besandeten Bitumendachbahnen R 500, DIN
52128, in Mauerwerks-Breiten von 17,5 cm liefern und
einbauen.
Menge: 50,000 lfdm; EP: 0,00; GB: 0,00

**04.4 Waagerechte Abdichtung (Klinker)**
Waagerechte Abdichtung gegen aufsteigende Feuchtigkeit
in Wänden aus Mauerwerk, Abdichtung über der ersten
Schicht aus besandeten Bitumendachbahnen R 500, DIN
52128, in Mauerwerks-Breiten von 11,5 cm liefern und
einbauen.
Menge: 24,000 lfdm; EP: 0,00; GB: 0,00

**04.5 Waagerechte Abdichtung Verblender als Z-Schürze**
Waagerechte Abdichtung gegen aufsteigende Feuchtigkeit
im Klinkermauerwerk, Abdichtung oberhalb der
Sockeldämmung aus EPDM- Dichtungsbahn, b= ca. 50 cm als
Z-Schürze einbauen und mit einem Alu- Anpressprofil an
der Hintermauerung befestigen.
Komplett liefern und einbauen.
Menge: 24,000 lfdm; EP: 0,00; GB: 0,00

### Titel 05 Mauerwerksarbeiten

*Hinweis*
Grundsätzlich sind die Angaben der Ausführungspläne als
auch der Statikpläne für gewählte Materialgüten
verbindlich. Falls nicht anders angegeben, ist jeweils
auf dem Fundament bzw. der Bodenplatte und oberhalb OK
FF eine Isolierung gegen aufsteigende Feuchtigkeit
einzubauen, wobei die untere Lage mit beidseitigem
Überstand auszuführen ist. Sichtmauerwerk und Mauerwerk
mit Fugenglattstrich ist grundsätzlich gegen
Verschmutzung und Beschädigung (Baufolie) zu sichern.
Diese Leistung wird nicht gesondert vergütet.
Mauerwerksschlitze und Installationsdurchführungen sind
einzukalkulieren.

In jedem Geschoss ist an jeder bodentiefen Öffnung
direkt nach Erreichen der erforderlichen Höhe in allen
Räumen an jeder Fenster- und Türöffnung ein dauerhafter
Meterriss unter Anwesenheit der Bauleitung anzulegen.
Diese Leistung ist mit einzukalkulieren und wird nicht
gesondert vergütet.

**05.1 KS- Außenmauerwerk d= 17,5 cm KS- Lochstein MG IIa**
Kalksandstein- Außenmauerwerk als Hintermauerung nach
DIN 106 MG IIa, Mauerwerksdicke 17,5 cm, liefern und
herstellen.
Menge: 90,000 m²; EP: 0,00; GB: 0,00

**05.2 KS - ISO - Kimmsteine b= 17,5 cm, h= 11,5 cm liefern und einbauen**
KS - ISO - Kimmsteine 20-1,2 nach DIN V 106-1 liefern
und auf der Bodenplatten als Zulage einbauen.
Wandbreite: 17,5 cm, Schichthöhe: 11,5 cm
Menge: 21,000 lfdm; EP: 0,00; GB: 0,00

**05.3 Anlegen von Öffnungen im Außenmauerwerk**
Öffnungen im Außenmauerwerk anlegen. Alle Breiten und
alle Höhen, Wanddicke 17,5 cm.
Menge: 5,000 Stk; EP: 0,00; GB: 0,00

**05.4 Zulage Giebelschrägen**
Zulage zu der Position 05.1 für das Aufmauern der
Giebelschrägen nach Richten des Dachstuhls bis 10 cm
unter Oberkante Sparren.
Menge: 12,500 lfdm; EP: 0,00; GB: 0,00

**05.5 Styrodurstreifen auf Mauerwerkskrone d= 10 cm, b= 17,5 cm**
Lieferung und Montage eines 10 cm dicken, 17,5 cm
breiten Styrodurstreifens WLG 035 als Wärmedämmung der
Mauerwerkskrone des Außenmauerwerks.
Menge: 12,500 lfdm; EP: 0,00; GB: 0,00

**05.6 KS- Innenmauerwerk d= 17,5 cm**
Innenmauerwerk aus KS-Steinen nach DIN 106, MG IIa,
d= 17,5 cm, liefern und herstellen.
Menge: 60,000 m²; EP: 0,00; GB: 0,00

**05.7 KS - ISO - Kimmsteine b= 17,5 cm, h= 11,5 cm liefern und einbauen**
KS - ISO - Kimmsteine 20-1,2 nach DIN V 106-1 liefern
und auf der Bodenplatte als Zulage einbauen.
Wandbreite: 17,5 cm, Schichthöhe: 11,5 cm
Menge: 18,000 lfdm; EP: 0,00; GB: 0,00

**05.8 Anlegen von Öffnungen im Innenmauerwerk**
Öffnungen im Innenmauerwerk anlegen. Alle Breiten und
alle Höhen, Wanddicke 17,5 cm
Menge: 3,000 Stk; EP: 0,00; GB: 0,00

**05.9 Überdecken von Öffnungen im Innenmauerwerk**
Öffnungen im Innenmauerwerk mit Fertigteilstürzen
überdecken, Wanddicke 17,5 cm
Menge: 3,000 Stk; EP: 0,00; GB: 0,00

**05.10 Zulage Giebelschrägen**
Zulage zu der Position 05.7 für das Aufmauern der
Giebelschrägen nach Richten des Dachstuhles bis 10cm
unter Oberkante Sparren.
Menge: 6,500 lfdm; EP: 0,00; GB: 0,00

**05.11 Styrodurstreifen auf Mauerwerkskrone d= 10cm, b= 17,50cm**
Lieferung und Montage eines 10cm dicken, 17,5cm breiten
Styrodurstreifens WLG 035 als Wärmedämmung der
Mauerwerkskrone des Innenmauerwerks.
Menge: 6,500 lfdm; EP: 0,00; GB: 0,00

**05.12 Verblendung 2 DF liefern und herstellen Celina, geschält, bordeaux-blau-bunt**
Verblendmauerwerk nach DIN 1053 an vorh. Drahtanker des
tragenden Außenmauerwerkes mit Dämmstoffeinlage, welche
gesondert vergütet wird, herstellen.
Schalenabstand 16 cm vor dem Außenmauerwerk,
Vormauerziegel als scharfkantiger Stein nach DIN, VMZ
MG II, wilder Verband 2 DF 32 Stk./qm.
Fabrikat: Celina
Oberfläche: Geschält
Farbe: Bordeaux- blau- bunt
Das Liefern und der Einbau von Lüftungssiebchen ist im
Einheitspreis mit einzukalkulieren.
Menge: 125,000 m²; EP: 0,00; GB: 0,00

**05.13 Anlegen von Öffnungen im Verblendmauerwerk**
Anlegen von Öffnungen mit Anschlägen, alle Größen, im
Verblendmauerwerk als Fenster- und Türöffnungen, alle
Breiten, alle Höhen.
Menge: 5,000 Stk; EP: 0,00; GB: 0,00

**05.14 Winkelstahlprofil 100/75/9 mm vollverzinkt**
Winkelstahl Profil 100/75/9 mm, vollverzinkt in unterschiedlichen Längen liefern und im Verblendmauerwerk
zur Überdeckung von Mauerwerksöffnungen einbauen.
Auflagertiefe ca. 20 cm. Ab einer Länge von 1,50 m ist
eine zusätzliche Verankerung erforderlich.
Menge: 14,000 lfdm; EP: 0,00; GB: 0,00

**05.15 Zulage Aufhängung zur Vorposition**
Aufhängung für Winkelstahl Profil 100/75/9 mm,
vollverzinkt liefern und montieren. Die Aufhängungen
sind mit dem Statiker abzustimmen und nach dessen
Angaben zu fertigen. In fertiger Arbeit.
Menge: 7,000 Stk; EP: 0,00; GB: 0,00

**05.16 Fugenputz der Verblendfläche**
Verfugen von Verblendmauerwerk im wilden Verband,
Farbton zementgrau, mit Mörtel MG II und Trasszusatz,
Fuge zurückliegend. In fertiger Arbeit.
Menge: 125,000 m²; EP: 0,00; GB: 0,00

**05.17 Kerndämmung 1 x 80mm und 1 x 100mm, WLG 032**
Dämmstoffeinlage in zweischaligem Mauerwerk, ohne
Luftschicht, aus mineral. Faserdämmstoff, zweilagig mit
versetzten Stößen verlegen und mit Kunststoffscheiben
d= mind. 4 cm befestigen: Rockwool RP-KP 032 Wärmeleitgruppe 032, oder gleichwertig.
Menge: 125,000 m²; EP: 0,00; GB: 0,00

**05.18 Mehr -/ Minderpreis je 1 cm abweichender Dämmstoffstärke**
*** Bedarfsposition ohne GB
Mehr -/ Minderpreis je 1 cm abweichender Dämmstoffstärke für Dämmung aus Vorpositionen.
Menge: 1,000 m²; EP: 0,00; GB: 0,00

**05.19 Styrodurstreifen d= 18 cm, h= 50 cm Sockel Verblendansatz**
Lieferung und Montage eines 18 cm dicken, 50 cm hohen
Styrodurstreifens WLG 035 als Wärmedämmung des Sockels
am Verblendmauerwerk. In fertiger Arbeit.
Menge: 13,000 m²; EP: 0,00; GB: 0,00

**05.20 Mehr -/ Minderpreis je 1 cm abweichender Dämmstoffstärke**
*** Bedarfsposition ohne GB
Mehr -/ Minderpreis je 1 cm abweichender Dämmstoffstärke für Dämmung aus Vorpositionen.
Menge: 1,000 m²; EP: 0,00; GB: 0,00

**05.21 Styrodurstreifen b= 18 cm liefern und einbauen**
Liefern von Dämmstreifen aus Styrodur b = 18 cm und
nach Angaben der Bauleitung in die senkrechten Seiten
und waagerecht oberhalb der Tür - und Fensteröffnungen
in der Luftschicht des Außenmauerwerks einbauen.
Menge: 46,000 lfdm; EP: 0,00; GB: 0,00

**05.22 Mehr -/ Minderpreis je 1 cm abweichender Dämmstoffstärke**
*** Bedarfsposition ohne GB
Mehr -/ Minderpreis je 1 cm abweichender Dämmstoffstärke für Dämmung aus Vorpositionen.
Menge: 1,000 m; EP: 0,00; GB: 0,00

### Titel 06 Betonarbeiten- und Stahlbetonarbeiten

*Hinweis*
Vorbemerkungen Beton- und Stahlbetonarbeiten
Grundlage für die Leistungsbeschreibung, die Ausführung
und die Abrechnung der Stahlbetonarbeiten bildet die
VOB, DIN 18331. Insbesondere gilt die DIN 1054
"Tragwerke aus Beton, Stahlbeton, Spannbeton"
Teil 1 - Bemessung und Konstruktion
Teil 2 - Beton - Festlegung, Eigenschaften, Festlegung
 und Konformität
Teil 3 - Bauausführung
Teil 4 - Ergänzende Regeln für Fertigteile.

Die Prüfung gemäß DIN 1054 1-4 hat der AN in eigener
Verantwortlichkeit durchzuführen. Die Kosten hierfür
sind miteinzukalkulieren. Die Nachweise sind mit den
Lieferscheinen der Bauleitung vorzulegen.

Schalung
Werden zur Schalung der Außenwände, Überzüge etc.
Druckspannanker verwendet, so sind die Löcher ohne
besondere Vergütung wasserdicht und korrosionssicher zu
verschließen.

Für das Durchbohren der Schalung zum Durchziehen von
Elektroleitungen, Durchführungen von Rohren und
ähnliches wird keine besondere Vergütung gewährt soweit
in der Leistungsbeschreibung nichts anderes angegeben
ist.

Bei der Kalkulation ist hinsichtlich der
Ausschalungsfristen zu berücksichtigen, dass
Witterungseinflüsse, die ein längeres Einschalen
erfordern, dem AN keinen Anspruch auf besondere
Vergütung geben.

Betoniervorgang und Nachbehandlung
Es bleibt dem AN überlassen, wie er die geforderte
Betongüte erreicht.

Der frisch eingebrachte Beton ist sorgfältig zu
verdichten. Betonierleistung und Betonierabfolge müssen
das Einbringen des Frischbetons vor dem Abbinden der
jeweils obersten Schicht gewährleisten.

Betonierfugen sind, falls die Schalpläne keine andere
Bearbeitung vorschreiben, aufzurauhen und sorgfältig
vor Verschmutzungen zu schützen.

Bezüglich der Nachbehandlung des Beton, insbesondere
zur Vermeidung von Schwindrissen wird auf die
entsprechende DIN-Vorschriften und die "Richtlinien zur
Nachbehandlung von Beton" des Deutschen Ausschusses für
Stahlbeton hingewiesen.

Betonstahl
Die Bewehrungseinlage der Stahlbetonbauteile sind
rechtzeitig vor Beginn der Betonierarbeiten zur Abnahme
der zuständigen Bauleitung anzumelden. Über die Abnahme
ist ein Protokoll (Abnahmebericht) zu führen.

Der Einbau der Stahleinlagen hat mit ausreichender
Betonüberdeckung gemäß DIN 1045 zu erfolgen. Um die
Überdeckung zu gewährleisten sind ausreichend
Stahlabstandhalter einzubauen.

Der Betonstahl wird nach den vom Ingenieur für die
Tragwerksberechnung aufgestellten Stahllisten, die vom
Unternehmer verantwortlich zu prüfen sind, abgerechnet.
Bindedrähte, Verschnitt, Abstandhalter, Verspanndrähte
und Walztoleranzen sind in die Einheitspreise der
Betonstahlpositionen einzukalkulieren.

**06.1 Perimeterdämmung d = 10 cm WLG 035 liefern und einbauen**
Perimeterdämmung d = 10 cm WLG 035 oder gleichwertig
nach Angaben der Bauleitung liefern und an den
Gebäudeaußenseiten im Fundamentgraben vor dem
Betonieren der Fundamente einbauen. In fertiger Arbeit.
Menge: 25,000 m²; EP: 0,00; GB: 0,00

**06.2 Beton, C25/30 Fundamente**
Beton für Fundamente, bewehrt, liefern und einbauen.
Die Bewehrung wird gesondert vergütet.
Betongüte: C25/30
Expositionsklassen: XC 2
Menge: 18,000 m³; EP: 0,00; GB: 0,00

**06.3 Perimeterdämmung d = 12 cm WLG 035 liefern und einbauen**
Perimeterdämmung d = 12 cm WLG 035 oder gleichwertig
nach Angaben der Bauleitung liefern und unter der
tragenden Bodenplatte zwischen den Fundamenten
auslegen. In fertiger Arbeit.
Menge: 24,000 m²; EP: 0,00; GB: 0,00

**06.4 Mehr -/ Minderpreis je 1 cm abweichender Dämmstoffstärke**
*** Bedarfsposition ohne GB
Mehr -/ Minderpreis je 1 cm abweichender Dämmstoffstärke für Perimeterdämmung aus Vorpositionen.
Menge: 1,000 m²; EP: 0,00; GB: 0,00

**06.5 Trennschicht als PE-Folie, 2-lagig, 0,3mm liefern und einbauen**
PE-Folie, als Trennschicht liefern und 2-lagig
einbauen, Folienränder mind. 15 cm überlappen lassen.
Abgerechnet wird nach den Abmessungen des
darüberliegenden Bauteils.
Dicke: 2 x 0,3 mm
Menge: 116,000 m²; EP: 0,00; GB: 0,00

**06.6 Noppenfolie als Sauberkeitsschicht**
*** Bedarfsposition ohne GB
Zugelassene Noppenfolie min. 1.800 Noppen/m² und einer
Druckfestigkeit von ca. 250 kN/m², z.B: Delta-MS
Sauberkeitsschicht für Bodenplatten liefern und auf
ebenem und tragfähigem Untergrund unter armierter
Betonsohle verlegen. Die Überlappungsbreite beträgt
mind. 20 cm. Es sind streifenförmige Abstandshalter für
die untere Bewehrung zu verwenden. Es ist die
erforderliche Betonüberdeckung einzuhalten. Zwischen
oberer und unterer Bewehrung sind Sichtbetonabstandhalter zu verwenden, die sich auf der unteren Matte
abstützen.
Menge: 116,000 m²; EP: 0,00; GB: 0,00

**06.7 Beton, C25/30, Sohlplatte, d= 16cm**
Beton für Sohlplatten, wasserundurchlässig, liefern und
einbauen. Untergrund waagerecht, obere Betonfläche
waagerecht. Die Randschalung ist einzukalkulieren.
Betongüte: C 25/30
Expositionsklassen: XC 2, XF 2, XD 2
Dicke: 16 cm
Menge: 116,000 m²; EP: 0,00; GB: 0,00

**06.8 Stahlbetondecke Ortbeton über Erdgeschoss d= 18 cm**
Deckenplatte über Erdgeschoss. Deckenstärke = 18cm aus
Ortbeton C 25/30 XC1. Unterfläche glatt. Obere
Betonfläche waagerecht, einschl. Schalung. Bewehrung
wird gesondert vergütet, alles in fertiger Arbeit.
Menge: 13,000 m²; EP: 0,00; GB: 0,00

**06.9 Ortbeton für Pfeiler und Stützen, C 25/30**
Ortbeton für Pfeiler und Stützen, aus Stahlbeton
C 25/30, Breite: 24 bis 49 cm, Tiefe: 20 bis 24 cm
Höhe: bis 3,05 m, obere und untere Betonkante
waagerecht, liefern und einbauen.
Menge: 1,000 m³; EP: 0,00; GB: 0,00

**06.10 Schalung für Pfeiler und Stützen**
Schalung für Pfeiler und Stützen, als rauhe Schalung
komplett liefern und herstellen.
Menge: 11,000 m²; EP: 0,00; GB: 0,00

**06.11 Ortbeton für Rähme und Stürze, C 25/30**
Ortbeton für Rähme und Stürze, aus Stahlbeton C 25/30,
Breite: 17,5 cm, Höhe: bis 36cm, obere und untere
Betonkante waagerecht, liefern und einbauen
Menge: 4,000 m³; EP: 0,00; GB: 0,00

**06.12 Schalung für Rähme und Stürze**
Schalung für Rähme und Stürze, als rauhe Schalung
komplett liefern und herstellen.
Menge: 28,000 m²; EP: 0,00; GB: 0,00

*Hinweis*
Für den Betonstahl sind Sammelpositionen ausgeschrieben. Der Einheitspreis versteht sich für fertige
Leistungen (Lieferung, Schneiden, Biegen, Verlegen und
Unterhalten). Mit dem Einheitspreis abgegolten ist auch
die Lieferung und Einbau der erforderlichen Abstandhalter. Der Stahlbedarf wird nach den Stahllisten des
Statikers abgerechnet.

**06.13 Betonstahlgewebematten BSt 500 M**
Betonstahlgewebematten, BSt 500 M, nach DIN 488 für
alle Bauteile in allen Geschossen gem. Statik, liefern,
schneiden, biegen und verlegen. Abgerechnet wird nach
den Stahllisten des Tragwerkplaners.
Menge: 800,000 kg; EP: 0,00; GB: 0,00

**06.14 Betonstabstahl BSt 500 S**
Betonstabstahl, BSt 500 S, nach DIN 488, alle
Durchmesser, für alle Bauteile in allen Geschossen gem.
Statik, liefern, schneiden, biegen und verlegen.
Abgerechnet wird nach den Stahllisten des
Tragwerkplaners.
Menge: 600,000 kg; EP: 0,00; GB: 0,00

### Titel 07 Rückbauarbeiten

**07.1 Vorh. Klinker abbrechen und entsorgen**
Vorh. Klinker 2 DF einschneiden und abbrechen
Die Entsorgungskosten inkl. Stellung von Containern
etc. sind einzukalkulieren.
In fertiger Arbeit.
Menge: 10,000 m²; EP: 0,00; GB: 0,00

**07.2 Trennschnitt in Klinker d= 11,5cm herstellen.**
Menge: 4,500 lfdm; EP: 0,00; GB: 0,00

**07.3 Vorh. Dämmung d= 12cm aufnehmen und entsorgen**
Vorh. Mineralfaserdämmung d= 12cm (Kerndämmung)
aufnehmen und fachgerecht entsorgen.
Die Entsorgungskosten sind einzukalkulieren.
In fertiger Arbeit.
Menge: 10,000 m²; EP: 0,00; GB: 0,00

### Titel 08 Stundenlohnarbeiten

*Hinweis*
Stundenlohnarbeiten durch Arbeitskräfte sind nur auf
Anordnung der Bauleitung auszuführen.

Angeboten wird für die jeweilige Arbeitskraft ein
Verrechnungssatz, der sämtliche Aufwendungen enthält.
Insbesondere den tatsächlichen Lohn mit den Zuschlägen
für Gemeinkosten, Sozialkosten, vermögenswirksame
Leistungen usw., sowie Lohn- bzw. Gehaltsnebenkosten.
Zuschläge für Nacht- Sonntags- und Feiertagsarbeit sind
jedoch nicht einzurechnen. Der Verrechnungssatz ist
unter Beachtung der preisrechtlichen Vorschriften zu
ermitten. Er gilt unabhängig von der Zahl der
abgerechneten Stunden.

Die Stundenlohnzettel sind mind. einmal wöchentlich der
Bauleitung zur Unterschrift vorzulegen.

Stundenlohnarbeiten für nicht im Leistungsverzeichnis
enthaltene Arbeiten einschließlich aller Nebenkosten
sind nur auf Anweisung der Bauleitung, zum Nachweis
auszuführen.

**08.1 Facharbeiter**
Stundenlohn für einen Facharbeiter
Menge: 5,000 h; EP: 0,00; GB: 0,00

**08.2 Auszubildender**
Stundenlohn für Auszubildenden im 1. bis 3. Lehrjahr
Menge: 5,000 h; EP: 0,00; GB: 0,00

**08.3 Hilfsarbeiter**
Stundenlohn für einen Hilfsarbeiter
Menge: 5,000 h; EP: 0,00; GB: 0,00

USt %: 19,00
